# Instandhaltungsarbeiten Sanitär Los 2
Angebotsaufforderung (GAEB DA XML 3.2, DA83)
Währung: EUR
Eröffnung: 24.01.2005 10:00:00
Ende der Zuschlagsfrist: 24.01.2005
Erstellt mit: AVAPLAN, AVAPLAN win64bit 23.2.2.3201, 22.07.2026

## Instandhaltungsarbeiten Sanitär Los 2
Datum: 24.01.2005
EP-Anteile: Löhne; Stoffe; Geräte; Sonstige

*Hinweis*
Allgemein:

Das folgende LV beinhaltet verschiedene Positionen, die
 sich im Laufe der Zeit im Bereich Instandhaltung
ergeben haben. Es handelt sich um überschläglich
ermittelte Massenansätze, die auf empirischen Werten
beruhen.

Ein Anspruch auf die aufgeführten Mengen bestehen
nicht. Mehr- oder Mindermengen können nicht geltend
gemacht werden.

Die städtischen Liegenschaften werden in 4 - in Worten
"vier" - Lose aufgeteilt. Sie berücksichtigen die Lage
in den einzelnen Stadtteilen und beinhalten Schulen,
Turnhallen, Kindergärten, Bürogebäude und sonstige
Gebäude. Auf Grund der Vielzahl an
städtischen Liegenschaften sollen maximal 2 - in Worten
 "zwei" - Lose an einen Auftragnehmer vergeben werden.
Für die Abgabe des Angebotes sind jedoch alle Lose
anzubieten.
Die Arbeiten werden in den städtischen Liegenschaften
der einzelnen Lose im Stadtgebiet Koblenz anfallen.

Die Massenansätze verstehen sich als Summierung aller
anfallenden Arbeiten in einem Jahr. Es muss also bei
der Kalkulation davon ausgegangen werden, dass es sich
nicht um zusammenhängende Flächen bzw. Massenansätze
handelt, sondern um Teilmengen oder
Teilleistungen.

Die Fahrtkosten für die An- und Abfahrten sind in die
Einheitspreise einzukalkulieren. Sie werden nicht
gesondert vergütet.

Die Nutzung sowie der Auf- und Abbau von erforderlichen
 Gerüsten bis 3,50 m Arbeitshöhe ist in die
Einheitspreise einzukalkulieren. Die anfallenden
Gerüste bei Arbeiten über 3,50 m Arbeitshöhe werden in
Absprache mit der Bauleitung bauseits bereitgestellt.

Alle Positionen des LV´s verstehen sich als Lieferung
und Montage einschließlich Kleinmaterial, das zur
Erfüllung der Arbeiten erforderlich ist.
Die Kosten für die Entsorgung anfallender Schutt- und
Abfallmassen sind in die Einheitspreise
einzukalkulieren.

Für Notdiensteinsätze hat der Bieter einen Notdienst
bereitzuhalten (hier ist die Hinterlegung einer
Handynummer ausreichend). Innerhalb der regulären
Arbeitszeit gelten die im LV vereinbarten
Einheitspreise. Außerhalb der regulären Arbeitszeiten
sowie an
Sonn- und Feiertagen sind die am Ende der einzelnen
Lose aufgeführten prozentualen Zuschläge den
angebotenen Einheitspreisen an Ende der Rechnung
gesondert pauschal zu zurechnen. Die prozentualen
Zuschläge am Ende eines jeden Loses sind zwingend
auszufüllen.

Die Reaktionszeit für Noteinsätze wird auf 2 h
vereinbart. Dies ist bei der Kalkulation zu
berücksichtigen und in die Einheitspreise einzurechnen.

Die vorgesehenen Einzelaufträge werden bis zu einer
Grenze von 5.000 _ brutto erteilt. Bei Einzelaufträgen
zu Projektierungen in Höhe von 10.000 _ netto wird ein
Angebot auf Grundlage der angebotenen Einheitspreise
erforderlich. Diese Projektierungen
werden in Einzelfällen gesondert beauftragt.

Die Vertragslaufzeit wird für 1 Jahr abgeschlossen.
Eine optionale Verlängerung des Vertrages um ein
weiteres Jahr wird mindestens 3 Monate vor Ablauf des
Vertragsendes in gegenseitigem Einverständnis
abgeschlossen. Diese Vertragsverlängerung kann maximal
3 x erfolgen. Nach einer Vertragslaufzeit von maximal 4
 Jahren wird eine neue Ausschreibung erforderlich.

Nach Ausführung eines Aufrages hat der Auftragnehmer
die Rechnung innerhalb von 4 Wochen beim Auftraggeber
elektronisch per Mail an ZGM.invoice@stadt.koblenz.de
einzurreichen.

Der AG behält sich vor, die Rechnungsabwicklung in
Umsetzung der eRechnung spätestens zum 01.01.2027 gemäß
 Anlage zu den Vergabeunterlagen zu fordern. Die
Rechnung ist sodann mindestens zusätzlich zum
vorstehend beschriebenen Weg über das Landesportal RLP
beim AG einzureichen. Eventuell hieraus entstehende
zusätzliche Aufwände sind mit der Angebotserstellung
abgegolten und werden nicht gesondert übernommen.

### Abschnitt 1 Los 2 Los 1

*Hinweis*
Zu diesem Los gehören folgende Gebäude:
Siehe Anhang "Gebäudeliste nach Losen"

#### Titel 1.1 TrinkWasserleitungen mit Zubehör

**1.1.1 Kupferrohr 35 x 1,5 mm**
Kaltwasserleitungen aus Kupferinstallationsrohren in
Stangen nach DIN 1786, SF-Cu mit DVGW 392 und
Gütezeichen RAL und DVGW-Zeichen, geschützt gegen
Lochkorrosion, Herstellen der Rohrverbindungen nach
DVGW. Arbeitsblatt GW 2, einschl. Lötfittings nach DIN
2856 und Weichlote nach DIN 8511, Teil 1, liefern und
fachgerecht herstellen.
Der Zuschlag für Form- und Verbindungsstücke aller Art
und Größe, Löt-, und Dichtungsmaterial, Verlust und
Verschnitt ist in den Einheitspreis einzukalkulieren.
Befestigungen werden gesondert vergütet.
Rohrleitungen liefern und fachgerecht verlegen.
Menge: 14,000 m

**1.1.2 Kupferrohr 28 x 1,5 mm**
wie in Position 01.01. 1, jedoch mit 28mm x1,5 liefern
 und montieren.
Menge: 14,000 m

**1.1.3 Kupferrohr 22 x 1,5 mm**
wie in Position 01.01. 1, jedoch mit 22mm x 1,5
liefern und montieren.
Menge: 24,000 m

**1.1.4 Kupferrohr 15 x 1,5 mm**
wie in Position 01.01. 1, jedoch mit 15mm x1,5 liefern
und montieren.
Menge: 24,000 m

**1.1.5 Pressfittingbogen Kupfer 35mm**
wie vor beschrieben liefern und montieren.
Menge: 8,000 St

**1.1.6 Pressfittingbogen Kupfer 28mm**
wie vor beschrieben liefern und montieren.
Menge: 10,000 St

**1.1.7 Pressfittingbogen Kupfer 22mm**
wie vor beschrieben liefern und montieren.
Menge: 25,000 St

**1.1.8 Pressfittingbogen Kupfer 15mm**
wie vor beschrieben liefern und montieren.
Menge: 20,000 St

**1.1.9 Pressfitting-Muffe Kupfer/Rotguß 35mm**
Pressfitting-Muffe aus Rotguß aller Handelsausführungen
 als Zulage liefern und montieren.
Menge: 5,000 St

**1.1.10 Pressfitting-Muffe Kupfer/Rotguß 28mm**
Pressfitting-Muffe aus Rotguß aller Handelsausführungen
 als Zulage liefern und montieren.
Menge: 5,000 St

**1.1.11 Pressfitting-Muffe Kupfer/Rotguß 22mm**
Pressfitting-Muffe aus Rotguß aller Handelsausführungen
 als Zulage liefern und montieren.
Menge: 10,000 St

**1.1.12 Pressfitting-Muffe Kupfer/Rotguß 15mm**
Pressfitting-Muffe aus Rotguß aller Handelsausführungen
 als Zulage liefern und montieren.
Menge: 10,000 St

**1.1.13 Pressfitting Reduzierung Kupfer/Rotguß 35mm**
Pressfitting  Reduzierung aus Rotguß aller
Handelsausführungen als Zulage liefern und montieren
Menge: 2,000 St

**1.1.14 Pressfitting Reduzierung Kupfer/Rotguß 28mm**
Pressfitting  Reduzierung aus Rotguß aller
Handelsausführungen als Zulage liefern und montieren
Menge: 5,000 St

**1.1.15 Pressfitting Reduzierung Kupfer/Rotguß 22mm**
Pressfitting  Reduzierung aus Rotguß aller
Handelsausführungen als Zulage liefern und montieren
Menge: 10,000 St

**1.1.16 Pressfitting Reduzierung Kupfer/Rotguß 15mm**
Pressfitting  Reduzierung aus Rotguß aller
Handelsausführungen als Zulage liefern und montieren
Menge: 10,000 St

**1.1.17 Pressfitting T-Stück Kupfer/Rotguß 35mm**
Pressfitting T-Stück aus Rotguß aller
Handelsausführungen als Zulage liefern und montieren
Menge: 5,000 St

**1.1.18 Pressfitting T-Stück Kupfer/Rotguß 28mm**
Pressfitting T-Stück aus Rotguß aller
Handelsausführungen als Zulage liefern und montieren
Menge: 10,000 St

**1.1.19 Pressfitting T-Stück Kupfer/Rotguß 22mm**
Pressfitting T-Stück aus Rotguß aller
Handelsausführungen als Zulage liefern und montieren
Menge: 10,000 St

**1.1.20 Pressfitting T-Stück Kupfer/Rotguß 15mm**
Pressfitting T-Stück aus Rotguß aller
Handelsausführungen als Zulage liefern und montieren
Menge: 15,000 St

**1.1.21 Pressfitting- Wandscheibe Rotguss15 x 1/2"**
Pressfittingbogen aus Rotguß aller Handelsausführungen
als Zulage liefern und montieren
Menge: 10,000 St

**1.1.22 Pressfitting - Übergangnippel 35mm**
Pressfitting-Übergang-Stück aus Rotguß aller
Handelsausführungen mit einseitigen Innen- oder
Außengewinde, als Zulage liefern und montieren
Größte Nennweite wird vergütet.
Menge: 5,000 St

**1.1.23 Pressfitting - Übergangnippel 28mm**
Pressfitting-Übergang-Stück aus Rotguß aller
Handelsausführungen mit einseitigen Innen- oder
Außengewinde, als Zulage liefern und montieren
Größte Nennweite wird vergütet.
Menge: 10,000 St

**1.1.24 Pressfitting - Übergangnippel 22mm**
Pressfitting-Übergang-Stück aus Rotguß aller
Handelsausführungen mit einseitigen Innen- oder
Außengewinde, als Zulage liefern und montieren
Größte Nennweite wird vergütet.
Menge: 15,000 St

**1.1.25 Pressfitting - Übergangnippel 15mm**
Pressfitting-Übergang-Stück aus Rotguß aller
Handelsausführungen mit einseitigen Innen- oder
Außengewinde, als Zulage liefern und montieren
Größte Nennweite wird vergütet.
Menge: 20,000 St

**1.1.26 Edelstahlrohr 54x1,5**
Kaltwasserleitungen aus Präzisonsstahlrohren Edelstahl
Nr. 1.4401, mit DVGW - Prüfzeichen, für
Trinkwasserhausinstallation, Verbindung durch spez. ,
Preßfittings aus Edelstahl, mit sickenförmigen Enden
mit Dichtung aus EPDM. Verbindung durch Verpressung
mit geeignetem Preßwerkzeug.

Formteile  und Befestigungen werden als Zulageposition
gesondert abgerechnet.
Rohrleitung 54x1,5 liefern und montieren.
Menge: 10,000 m

**1.1.27 Edelstahlrohr 42x1,5**
wie in Position 01.01. 26, jedoch mit 42x1,5 liefern
und montieren.
Menge: 10,000 m

**1.1.28 Edelstahlrohr 35x1,5**
wie in Position 01.01. 26, jedoch mit 35x1,5 liefern
und montieren.
Menge: 10,000 m

**1.1.29 Edelstahlrohr 28x1,2**
wie in Position 01.01. 26, jedoch mit 28x1,2 liefern
und montieren.
Menge: 12,000 m

**1.1.30 Edelstahlrohr 22x1,2**
wie in Position 01.01. 26, jedoch mit 22x1,2 liefern
und montieren.
Menge: 24,000 m

**1.1.31 Edelstahlrohr 15x1,0**
wie in Position 01.01. 26, jedoch mit 15x1,0 liefern
und montieren.
Menge: 24,000 m

**1.1.32 Pressfittingbogen INOX 54mm**
Pressfittingbogen aus Edelstahl aller
Handelsausführungen als Zulage liefern und montieren
Menge: 5,000 St

**1.1.33 Pressfittingbogen INOX 42mm**
wie vor beschrieben liefern und montieren.
Menge: 5,000 St

**1.1.34 Pressfittingbogen INOX 35mm**
wie vor beschrieben liefern und montieren.
Menge: 8,000 St

**1.1.35 Pressfittingbogen INOX 28mm**
wie vor beschrieben liefern und montieren.
Menge: 10,000 St

**1.1.36 Pressfittingbogen INOX 22mm**
wie vor beschrieben liefern und montieren.
Menge: 20,000 St

**1.1.37 Pressfittingbogen INOX 15mm**
wie vor beschrieben liefern und montieren.
Menge: 25,000 St

**1.1.38 Pressfitting-Muffe INOX 54mm**
Pressfitting-Muffe aus Edelstahlaller
Handelsausführungen als Zulage liefern und montieren.
Menge: 2,000 St

**1.1.39 Pressfitting-Muffe INOX 42mm**
Pressfitting-Muffe aus Edelstahl aller
Handelsausführungen als Zulage liefern und montieren.
Menge: 2,000 St

**1.1.40 Pressfitting-Muffe INOX 35mm**
Pressfitting-Muffe aus Edelstahl aller
Handelsausführungen als Zulage liefern und montieren.
Menge: 2,000 St

**1.1.41 Pressfitting-Muffe INOX 28mm**
Pressfitting-Muffe aus Edelstahl aller
Handelsausführungen als Zulage liefern und montieren.
Menge: 5,000 St

**1.1.42 Pressfitting-Muffe INOX 22mm**
Pressfitting-Muffe aus Edelstahl aller
Handelsausführungen als Zulage liefern und montieren.
Menge: 8,000 St

**1.1.43 Pressfitting-Muffe INOX 15mm**
Pressfitting-Muffe aus Edelstahl aller
Handelsausführungen als Zulage liefern und montieren.
Menge: 10,000 St

**1.1.44 Pressfitting Reduzierung INOX 54mm**
Pressfitting  Reduzierung aus Edelstahlaller
Handelsausführungen als Zulage liefern und montieren
Menge: 2,000 St

**1.1.45 Pressfitting Reduzierung INOX 42mm**
Pressfitting  Reduzierung aus Edelstahlaller
Handelsausführungen als Zulage liefern und montieren
Menge: 2,000 St

**1.1.46 Pressfitting Reduzierung INOX 35mm**
Pressfitting  Reduzierung aus Edelstahlaller
Handelsausführungen als Zulage liefern und montieren
Menge: 4,000 St

**1.1.47 Pressfitting Reduzierung INOX 28mm**
Pressfitting  Reduzierung aus Edelstahlaller
Handelsausführungen als Zulage liefern und montieren
Menge: 8,000 St

**1.1.48 Pressfitting Reduzierung INOX 22mm**
Pressfitting  Reduzierung aus Edelstahlaller
Handelsausführungen als Zulage liefern und montieren
Menge: 10,000 St

**1.1.49 Pressfitting Reduzierung INOX 15mm**
Pressfitting  Reduzierung aus Edelstahlaller
Handelsausführungen als Zulage liefern und montieren
Menge: 10,000 St

**1.1.50 Pressfitting T-Stück INOX 54mm**
Pressfitting T-Stück aus Edelstahlaller
Handelsausführungen als Zulage liefern und montieren
Menge: 2,000 St

**1.1.51 Pressfitting T-Stück INOX 42mm**
Pressfitting T-Stück aus Edelstahl aller
Handelsausführungen als Zulage liefern und montieren
Menge: 2,000 St

**1.1.52 Pressfitting T-Stück INOX 35mm**
Pressfitting T-Stück aus Edelstahlaller
Handelsausführungen als Zulage liefern und montieren
Menge: 2,000 St

**1.1.53 Pressfitting T-Stück INOX 28mm**
Pressfitting T-Stück aus Edelstahlaller
Handelsausführungen als Zulage liefern und montieren
Menge: 5,000 St

**1.1.54 Pressfitting T-Stück INOX 22mm**
Pressfitting T-Stück aus Edelstahl aller
Handelsausführungen als Zulage liefern und montieren
Menge: 10,000 St

**1.1.55 Pressfitting T-Stück INOX 15mm**
Pressfitting T-Stück aus Edelstahl aller
Handelsausführungen als Zulage liefern und montieren
Menge: 15,000 St

**1.1.56 Pressfitting- Wandscheibe INOX 15 x 1/2"**
Pressfittingbogen aus Edelstahl aller
Handelsausführungen als Zulage liefern und montieren
Menge: 5,000 St

**1.1.57 Pressfitting - Übergangnippel INOX 54mm**
Pressfitting-Übergang-Stück aus Edelstahl aller
Handelsausführungen mit einseitigen Innen- oder
Außengewinde, als Zulage liefern und montieren
Größte Nennweite wird vergütet.
Menge: 2,000 St

**1.1.58 Pressfitting - Übergangnippel INOX 42mm**
Pressfitting-Übergang-Stück aus Edelstahl aller
Handelsausführungen mit einseitigen Innen- oder
Außengewinde, als Zulage liefern und montieren
Größte Nennweite wird vergütet.
Menge: 2,000 St

**1.1.59 Pressfitting - Übergangnippel INOX 35mm**
Pressfitting-Übergang-Stück aus Edelstahl aller
Handelsausführungen mit einseitigen Innen- oder
Außengewinde, als Zulage liefern und montieren
Größte Nennweite wird vergütet.
Menge: 5,000 St

**1.1.60 Pressfitting - Übergangnippel INOX 28mm**
Pressfitting-Übergang-Stück aus Edelstahl aller
Handelsausführungen mit einseitigen Innen- oder
Außengewinde, als Zulage liefern und montieren
Größte Nennweite wird vergütet.
Menge: 10,000 St

**1.1.61 Pressfitting - Übergangnippel INOX 22mm**
Pressfitting-Übergang-Stück aus Edelstahl aller
Handelsausführungen mit einseitigen Innen- oder
Außengewinde, als Zulage liefern und montieren
Größte Nennweite wird vergütet.
Menge: 15,000 St

**1.1.62 Pressfitting - Übergangnippel INOX 15mm**
Pressfitting-Übergang-Stück aus Edelstahl aller
Handelsausführungen mit einseitigen Innen- oder
Außengewinde, als Zulage liefern und montieren
Größte Nennweite wird vergütet.
Menge: 20,000 St

**1.1.63 Rohrschellen 53-58mm**
Rohrschellen mit Schallschutzeinlage aus profiliertem
Gummi, Metalldübel, Gewindestange, Abhängehöhe bis 0,20
 m (Gebäudebauteil bis OK Leitung), alle Metallteile
verzinkt, als Zulage liefern und montieren.
Menge: 12,000 St

**1.1.64 Rohrschellen 42-46mm**
Rohrschellen mit Schallschutzeinlage aus profiliertem
Gummi, Metalldübel, Gewindestange, Abhängehöhe bis 0,20
 m (Gebäudebauteil bis OK Leitung), alle Metallteile
verzinkt, als Zulage liefern und montieren.
Menge: 12,000 St

**1.1.65 Rohrschellen 32-35mm**
Rohrschellen mit Schallschutzeinlage aus profiliertem
Gummi, Metalldübel, Gewindestange, Abhängehöhe bis 0,20
 m (Gebäudebauteil bis OK Leitung), alle Metallteile
verzinkt, als Zulage liefern und montieren.
Menge: 12,000 St

**1.1.66 Rohrschellen 28-30mm**
Rohrschellen mit Schallschutzeinlage aus profiliertem
Gummi, Metalldübel, Gewindestange, Abhängehöhe bis 0,20
 m (Gebäudebauteil bis OK Leitung), alle Metallteile
verzinkt, als Zulage liefern und montieren.
Menge: 10,000 St

**1.1.67 Rohrschellen 19-22mm**
Rohrschellen mit Schallschutzeinlage aus profiliertem
Gummi, Metalldübel, Gewindestange, Abhängehöhe bis 0,20
 m (Gebäudebauteil bis OK Leitung), alle Metallteile
verzinkt, als Zulage liefern und montieren.
Menge: 24,000 St

**1.1.68 Rohrschellen 12-15mm**
Rohrschellen mit Schallschutzeinlage aus profiliertem
Gummi, Metalldübel, Gewindestange, Abhängehöhe bis 0,20
 m (Gebäudebauteil bis OK Leitung), alle Metallteile
verzinkt, als Zulage liefern und montieren.
Menge: 24,000 St

**1.1.69 Dämmschlauch DN 25/33mm**
Wärmeschutzisolierung auf Warmwasser- oder
Heizungsrohrleitungen mit flexiblem,
synthetischem,geschlossenzelligem Kautschuk, FCKW-freie
 Herstellung, in Herstellerlänge und unter
Hinzulieferung aller erforderlichen Hilfsstoffe, wie z.
 B. Klebestoffe
liefern und montieren. Wärmeleitklasse 035.
Menge: 10,000 m

**1.1.70 Dämmschlauch DN 20/22 mm**
wie vor, jedoch für Rohr 22mm liefern und montieren.
Menge: 10,000 m

**1.1.71 Dämmschlauch DN 15/18 mm**
wie vor, jedoch für Rohr 15mm liefern und montieren.
Menge: 10,000 m

**1.1.72 Dämmschlauch DN 32**
Dämmung der Kaltwasserleitungen in den Wandschlitzen
zum Schutz gegen äußere Korrosion und Schwitzwasser in
Form von vollsynthetischem, unverrottbarem,
feuchtigkeitssperrendem Isolierschlauch als Zulage
liefern und montieren.
Menge: 10,000 m

**1.1.73 Dämmschlauch DN 25**
wie vor beschrieben.
Menge: 10,000 m

**1.1.74 Dämmschlauch DN 20**
wie vor beschrieben.
Menge: 15,000 m

**1.1.75 Dämmschlauch DN 15**
wie vor beschrieben.
Menge: 20,000 m

**1.1.76 Anschlußinstallation DN 32**
Anschlußinstallation an vorhandene verzinkte
Rohrleitung einschl. Übergangsstück aus Rotguss ,an
Muffengewinde, einschl.Trennen der Rohrleitung und
Einsatz der erforderlichen Verbindungs- und
Dichtungsmaterialien fachgerecht herstellen.
Menge: 10,000 St

**1.1.77 Anschlußinstallation DN 25**
Anschlußinstallation an vorhandene verzinkte
Rohrleitung einschl. Übergangsstück aus Rotguss ,an
Muffengewinde, einschl.Trennen der Rohrleitung und
Einsatz der erforderlichen Verbindungs- und
Dichtungsmaterialien fachgerecht herstellen.
Menge: 15,000 St

**1.1.78 Anschlußinstallation DN 20**
Anschlußinstallation an vorhandene verzinkte
Rohrleitung einschl. Übergangsstück aus Rotguss ,an
Muffengewinde, einschl.Trennen der Rohrleitung und
Einsatz der erforderlichen Verbindungs- und
Dichtungsmaterialien fachgerecht herstellen.
Menge: 15,000 St

**1.1.79 Anschlußinstallation DN 15**
Anschlußinstallation an vorhandene verzinkte
Rohrleitung einschl. Übergangsstück aus Rotguss ,an
Muffengewinde, einschl.Trennen der Rohrleitung und
Einsatz der erforderlichen Verbindungs- und
Dichtungsmaterialien fachgerecht herstellen.
Menge: 20,000 St

**1.1.80 Brandschutzisolierung DN 50**
Brandschutzisolierung für nichtbrennbare Rohrleitungen
DN50 mit Intumeszierendem Streifen in Wand und
Deckendurchbrüchen
fachgerecht nach Herstellerangaben und Prüfzeugnissen
ausführen.
Menge: 5,000 St

**1.1.81 Brandschutzisolierung DN 40**
wie vor, jedoch DN 40 liefern und montieren.
Menge: 8,000 St

**1.1.82 Brandschutzisolierung DN 32**
wie vor, jedoch DN 32 liefern und montieren.
Menge: 8,000 St

**1.1.83 Brandschutzisolierung DN 25**
wie vor, jedoch DN 25 liefern und montieren.
Menge: 10,000 St

**1.1.84 Brandschutzisolierung DN 20**
wie vor, jedoch DN 20 liefern und montieren
Menge: 8,000 St

**1.1.85 Brandschutzisolierung DN 15**
wie vor, jedoch DN 15 liefern und montieren.
Menge: 5,000 St

**1.1.86 Kernbohrungen d 150 mm, Betondecke, Deckenstärke 25 - 30cm**
Kernbohrungen,  fachgerecht herstellen. Erforderliche
Hilfsmittel, wie Montagegerüste, Wassersauger u. ä.
sind einzukalkulieren (s. Vorbemerkungen). Bohrwasser
und Stromanschluß werden im Rahmen der Angaben in den
Vertragsbedingungen zur Verfügung
gestellt. Das anfallende Bohrwasser ist mit einem
Wassersauger abzusaugen und der Bohrkern mit geeigenten
 Behälter aufzufangen. Geschosshöhe  ca. 3,50m
Menge: 2,000 St

**1.1.87 Kernbohrungen d 100 mm, Betondecke, Deckenstärke 25-30cm**
Kernbohrung wie vor, jedoch d 100 .
Menge: 2,000 St

**1.1.88 Kernbohrungen d 80 mm, Betondecke, Deckenstärke 25-30cm**
Kernbohrung wie vor, jedoch d80 .
Menge: 2,000 St

**1.1.89 Kernbohrungen d 50 mm, Betondecke, Deckenstärke 25-30cm**
Kernbohrung wie vor, jedoch d50 .
Menge: 2,000 St

**1.1.90 Kernbohrungen d 35 mm, Betondecke, Deckenstärke 25-30cm**
Kernbohrung wie vor, jedoch d 35.
Menge: 2,000 St

#### Titel 1.2 Abwasserleitungen mit Zubehör

*Hinweis*
Muffenlose, gußeiserne Abflußrohre und Formstücke, PA-I
 1650 mit RAL-Gütezeichen, Rohre innen mit
Epoxidschutzschicht, außen mit rotbrauner Schutzfarbe
verssehen, Formstücke innen und außen mit rotbrauner
Schutzfarbe beschichtet. SML-Super-Metallit-System
nach Ver legevorschriften, unter Einhaltung der DIN
1986 mit CV-Verbinder od. glw. liefern und verlegen
einschl. sämtlicher Befestigungen unter Beachtung des
Schallschutzes nach DIN 4109. Paßlängen werden nicht
gesondert vergütet und sind in die
Angebotspreise einzukalkulieren.

**1.2.1 SML-Rohr DN 100**
Abwasserrohrleitungen wie vor, liefern und montieren.
Menge: 12,000 m

**1.2.2 SML-Rohr DN 80**
Abwasserleitung wie vor liefern und montieren.
Menge: 12,000 m

**1.2.3 SML-Bogen DN 100**
SML-Bogen in allen Handelsausführungen als Zulage
liefern und montieren.
Menge: 10,000 St

**1.2.4 SML-Bogen DN 80**
wie vor liefern und montieren.
Menge: 10,000 St

**1.2.5 SML-Abzweige DN 100**
SML-Abzweige in allen Handelsausführungen, als Zulage,
liefern und montieren.
Menge: 5,000 St

**1.2.6 SML-Abzweige DN 80**
wie vor liefern und montieren.
Menge: 5,000 St

**1.2.7 SML-Reduzierungen DN 100**
SML-Reduzierungen in allen Handelsausführungen, als
Zulage, liefern und montieren.
Menge: 2,000 St

**1.2.8 SML-Reduzierungen DN 80**
wie vor liefern und montieren.
Menge: 2,000 St

**1.2.9 SML-Reinigungsrohre DN 100, mit runder Öffnung**
als Zulage, liefern und montieren
Menge: 2,000 St

**1.2.10 SML-Enddeckel DN 100**
als Zulage liefern und montieren.
Menge: 2,000 St

**1.2.11 SML-Enddeckel DN 80**
als Zulage liefern und montieren.
Menge: 1,000 St

**1.2.12 SML-Verbinder DN 100**
SML-Verbinder mit Prüfzeichen in Spannhülse aus Stahl
und Dichtmanschette aus APTK,
als Zulage,  liefern und montieren
Menge: 24,000 St

**1.2.13 SML-Verbinder DN 80**
SML-Verbinder mit Prüfzeichen in Spannhülse aus Stahl
und Dichtmanschette aus APTK,
als Zulage,  liefern und montieren
Menge: 24,000 St

**1.2.14 Konfix-Verbinder DN 100**
mit Prüfzeichen als Zulage, liefern und montieren.
Menge: 5,000 St

**1.2.15 Konfix-Verbinder DN 80**
als Zulage, liefern und montieren
Menge: 5,000 St

**1.2.16 Rohrschellen DN 100**
Rohrschellen mit Schallschutzeinlage aus profiliertem
Gummi, Metalldübel, Gewindestange, Abhängehöhe bis 0,20
 m (Gebäudebauteil bis OK Leitung), alle Metallteile
verzinkt, als Zulage liefern und montieren.
Menge: 10,000 St

**1.2.17 Rohrschellen DN 80**
Rohrschellen mit Schallschutzeinlage aus profiliertem
Gummi, Metalldübel, Gewindestange, Abhängehöhe bis 0,20
 m (Gebäudebauteil bis OK Leitung), alle Metallteile
verzinkt, als Zulage liefern und montieren.
Menge: 10,000 St

**1.2.18 Rohrschellen DN 50**
Rohrschellen mit Schallschutzeinlage aus profiliertem
Gummi, Metalldübel, Gewindestange, Abhängehöhe bis 0,20
 m (Gebäudebauteil bis OK Leitung), alle Metallteile
verzinkt, als Zulage liefern und montieren.
Menge: 4,000 St

**1.2.19 Brandschutzisolierung DN 100**
Brandschutzisolierung für nichtbrennbare Rohrleitungen
DN100 mit Intumeszierendem Streifen in Wand und
Deckendurchbrüchen
fachgerecht nach Herstellerangaben und Prüfzeugnissen
ausführen.
Menge: 2,000 St

**1.2.20 Brandschutzisolierung DN 70**
wie vor, jedoch DN 70 liefern und montieren.
Menge: 2,000 St

*Hinweis*
Muffenlose, Kunststoffabflußrohre und Formstücke aus
PE-S2, schallgedämmt, Verbindung durch
Spannschellenverbinder oder Elektromuffen, nach
Verlegevorschrift unter Einhaltung der DIN 1986 liefern
 und verlegen. Befestigungen gemäß DIN4109, Form-und
Verbindungsstücke werden als Zulage vergütet.

**1.2.21 PE-Rohr DN 100, db 20**
PE-Schallschutzrohr wie vor beschrieben, liefern und
montieren
.
Menge: 5,000 m

**1.2.22 PE-Rohr DN 70, db 20**
PE-Schallschutzrohr wie vor beschrieben, liefern und
montieren
.
Menge: 5,000 m

**1.2.23 PE-Bogen DN 100, db20**
in allen Handelsausführungen als Zulage liefern und
montieren.
Menge: 4,000 St

**1.2.24 PE-Bogen DN 70, db20**
in allen Handelsausführungen als Zulage liefern und
montieren.
Menge: 4,000 St

**1.2.25 PE-Abzweige DN 100, db20**
in allen Handelsausführungen, als Zulage liefern und
montieren.
Menge: 2,000 St

**1.2.26 PE-Abzweige DN 70, db20**
in allen Handelsausführungen, als Zulage liefern und
montieren.
Menge: 2,000 St

**1.2.27 PE-Rohr-Verbinder DN 100, db20**
Verbinder mit Prüfzeichen in glatter Spannhülse aus
Cr.-Ni.-Stahl und Dichtmanschette aus APTK, als Zulage,
 liefern und montieren.
Menge: 10,000 St

**1.2.28 PE-Rohr-Verbinder DN 70, db20**
Verbinder mit Prüfzeichen in glatter Spannhülse aus
Cr.-Ni.-Stahl und Dichtmanschette aus APTK, als Zulage,
 liefern und montieren.
Menge: 10,000 St

**1.2.29 Brandschutzmanschette DN100**
Rohrabschottung mit der Feuerwiderstandsklasse R90 für
PE-Rohrleitungen zum direkten und nachträglichen Einbau
 an /in Decken
und Wänden mit Zulassung und Prüfbescheid. Brandschott
liefern und fachgerecht montieren.
Menge: 2,000 St

**1.2.30 Brandschutzmanschette DN70**
Rohrabschottung mit der Feuerwiderstandsklasse R90 für
PE-Rohrleitungen zum direkten und nachträglichen Einbau
 an /in Decken
und Wänden mit Zulassung und Prüfbescheid. Brandschott
liefern und fachgerecht montieren.
Menge: 2,000 St

*Hinweis*
Heißwasserbeständige Kunststoff-Abflußrohre aus PE-Rohr
 als Objektanschlüsse, einschl. Formstücke als Zulage
liefern und fachgerecht montieren unter Beachtung des
Schallschutzes nach DIN 4109, Paßlängen werden nicht
gesondert vergütet und sind in die
Anbotspreise einzukalkulieren. Die Rohrleitungen sind
durch Spiegelschweißen fachgerecht zu verbinden.

**1.2.31 PE-Rohr DN 100**
PE-Rohr, einschl. Dichtungs- und Befestigungsmaterial
liefern und montieren.
Menge: 5,000 m

**1.2.32 PE-Rohr DN 70**
PE-Rohr, einschl. Dichtungs- und Befestigungsmaterial
liefern und montieren.
Menge: 5,000 m

**1.2.33 PE-Rohr DN 50**
PE-Rohr, einschl. Dichtungs- und Befestigungsmaterial
liefern und montieren.
Menge: 5,000 m

**1.2.34 PE-Bogen DN 100**
PE-Bogen in allen Handelsausführungen als Zulage
liefern und montieren.
Menge: 4,000 St

**1.2.35 PE-Bogen DN 70**
PE-Bogen in allen Handelsausführungen als Zulage
liefern und montieren.
Menge: 4,000 St

**1.2.36 PE-Bogen DN 50**
PE-Bogen in allen Handelsausführungen als Zulage
liefern und montieren.
Menge: 4,000 St

**1.2.37 PE-Abzweig DN 100**
PE-Abzweig in allen Handelsausführungen als Zulage
liefern und montieren.
Menge: 4,000 St

**1.2.38 PE-Abzweig DN 70**
PE-Abzweig in allen Handelsausführungen als Zulage
liefern und montieren.
Menge: 4,000 St

**1.2.39 PE-Abzweig DN 50**
PE-Abzweig in allen Handelsausführungen als Zulage
liefern und montieren.
Menge: 4,000 St

**1.2.40 PE-Reduzierung DN 100**
PE-Reduzierung in allen Handelsausführungen als Zulage
liefern und montieren.
Menge: 4,000 St

**1.2.41 PE-Reduzierung DN 70**
PE-Reduzierung in allen Handelsausführungen als Zulage
liefern und montieren.
Menge: 4,000 St

**1.2.42 PE-Steckmuffe DN 100**
PE-Steckmuffe in allen Handelsausführungen als Zulage
liefern und montieren.
Menge: 4,000 St

**1.2.43 PE-Steckmuffe DN 70**
PE-Steckmuffe in allen Handelsausführungen als Zulage
liefern und montieren.
Menge: 4,000 St

**1.2.44 PE-Steckmuffe DN 50**
PE-Steckmuffe in allen Handelsausführungen als Zulage
liefern und montieren.
Menge: 4,000 St

**1.2.45 PE-Langmuffe DN 100**
PE- Langmuffe in allen Handelsausführungen als Zulage
liefern und montieren.
Menge: 4,000 St

**1.2.46 PE-Langmuffe DN 70**
PE- Langmuffe in allen Handelsausführungen als Zulage
liefern und montieren.
Menge: 4,000 St

**1.2.47 PE-Elektro-Schweißmuffe DN 100**
PE-Elektro-Schweißmuffe einschließlich Bereitstellung
von Muffenschweißgerät als Zulage liefern und
montieren.
Menge: 4,000 St

**1.2.48 PE-Elektro-Schweißmuffe DN 70**
PE-Elektro-Schweißmuffe einschließlich Bereitstellung
von Muffenschweißgerät als Zulage liefern und
montieren.
Menge: 4,000 St

**1.2.49 PE-Elektro-Schweißmuffe DN 50**
PE-Elektro-Schweißmuffe einschließlich Bereitstellung
von Muffenschweißgerät als Zulage liefern und
montieren.
Menge: 4,000 St

**1.2.50 Anschluß von DB20-Rohr auf GA-Rohr DN125**
Anschlüsse SML-Rohr auf GA-Rohr mit Spannverbinder
inkl. Trennen der Leitung als Zulage liefern und
montieren.
Menge: 2,000 St

**1.2.51 Anschluß von DB20-Rohr auf GA-Rohr DN100**
Anschlüsse SML-Rohr auf GA-Rohr mit Spannverbinder
inkl. Trennen der Leitung als Zulage liefern und
montieren.
Menge: 2,000 St

**1.2.52 Anschluß von DB20-Rohr auf GA- Rohr DN70**
wie vor, jedoch DN 70 als Zulage liefern und
montieren.
Menge: 2,000 St

**1.2.53 Anschluß von DB20-Rohr auf Faserzementrohr DN150**
Anschlüsse PE-Rohr db 20 auf Faserzementrohr mit
Ausgleichsring inkl. Trennen der Leitung als Zulage
liefern und montieren. Der Anschluss erfolgt an eine
Muffenverbindung.
Menge: 1,000 St

**1.2.54 Anschluß von DB20-Rohr auf Faserzementrohr DN125**
Anschlüsse PE-Rohr db 20 auf Faserzementrohr mit
Ausgleichsring inkl. Trennen der Leitung als Zulage
liefern und montieren. Der Anschluss erfolgt an eine
Muffenverbindung.
Menge: 1,000 St

**1.2.55 Anschluß von DB20-Rohr auf Faserzementrohr DN100**
Anschlüsse PE-Rohr db 20 auf Faserzementrohr mit
Ausgleichsring inkl. Trennen der Leitung als Zulage
liefern und montieren. Der Anschluss erfolgt an eine
Muffenverbindung.
Menge: 1,000 St

**1.2.56 Anschluß von DB20-Rohr auf Faserzementrohr DN 70**
Anschlüsse PE-Rohr db 20 auf Faserzementrohr mit
Ausgleichsring inkl. Trennen der Leitung als Zulage
liefern und montieren. Der Anschluss erfolgt an eine
Muffenverbindung.
Menge: 1,000 St

**1.2.57 Anschluß SML an GA, DN 100**
Anschlüsse von SML-Rohr auf GA-Rohr mit Übergangsring
als elastomere Dichtung, als Zulage, liefern und
montieren.
Menge: 1,000 St

**1.2.58 Anschluß SML an GA, DN 70**
Anschlüsse von SML-Rohr auf GA-Rohr mit Übergangsring
als elastomere Dichtung, als Zulage, liefern und
montieren.
Menge: 1,000 St

**1.2.59 Bodenablauf DN 70 Abgang senkrecht mit seitlichem Einlauf**
Bodenabläufe mit Geruchsverschluß, Gehäuse aus GG
asphaltiert, Anschlußflansch für flüssige
Dichtungsmasse, Abgang senkrecht, mit Aufsatzstück,
Rost 150 x 150 aus Cr.-Ni.-Stahl, verschraubt, mit
seitlicher Anschlußmuffe DN 40 einschl. Dichtnippel.
Fabrikat: Passavant

Modell:  WAL-Selecta od. glw.

gewählt:
'...................'

liefern und montieren.
Menge: 1,000 St

**1.2.60 Bodenablauf DN 70 Abgang senkrecht**
Bodenabläufe mit Geruchsverschluß, Gehäuse aus GG
asphaltiert, mit Anschlußflansch für flüssige
Dichtungsmasse,  Abgang senkrecht, mit Aufsatzstück,
Rost 150 x 150 aus Cr.-Ni.-Stahl, verschraubt,.

Fabrikat: Passavant
Modell:  WAL-Selecta od. glw.

gewählt:
'...................'

liefern und montieren.
Menge: 1,000 St

**1.2.61 Bodenablauf DN 70 Abgang waagerecht mit seitlichem Einlauf**
Bodenabläufe mit Geruchsverschluß, Gehäuse aus GG
asphaltiert, Anschlußflansch für flüssige
Dichtungsmasse, Abgang waagerecht, mit Aufsatzstück,
Rost 150 x 150 aus Cr.-Ni.-Stahl, verschraubt, mit
seitlicher Anschlußmuffe DN 40 einschl. Dichtnippel.

Fabrikat: Passavant
Modell:  WAL-Selecta od. glw.

gewählt:
'...................'

liefern und montieren.
Menge: 1,000 St

**1.2.62 Bodenablauf DN 70 Abgang waagerecht**
Bodenabläufe mit Geruchsverschluß, Gehäuse aus GG
asphaltiert, mit Anschlußflansch für flüssige
Dichtungsmasse,  Abgang waagerecht,, mit Aufsatzstück,
Rost 150 x 150 aus Cr.-Ni.-Stahl, verschraubt,.

Fabrikat: Passavant
Modell:  WAL-Selecta od. glw.

gewählt:
'...................'

liefern und montieren.
Menge: 1,000 St

#### Titel 1.3 Sanitärarmaturen mit Zubehör

**1.3.1 Füll- und Entleerungshahn, 1/2"**
Füll- und Entleerungskugelhahn, Rotguß, mit
Stopfbuchse, Kette und Kappe.
Durchmesser: 1/2"

liefern und montieren
Menge: 15,000 St

**1.3.2 Absperrventil-Flansche PN 16, DN 100 mm**
Absperrventil-Flansche PN 16,
weichdichtend, wartungsfrei,
Durchgangsform. Gehäuse und
Gehäusedeckel aus Gußeisen GG-25,
Spindel aus nichtrostendem Stahl,
wartungsfreie Spindelabdichtung, Kegel
mit EPDM-Ummantelung, zum Absperren und
Drosseln geeignet. Zulässiger
Betriebsdruck in bar bei 120 Grad C.
Festigkeitsprüfung: 1,5 x PN
Dichtheitsprüfung : 1 x PN
Nennweite  : DN 100 mm

liefern und montieren
Menge: 1,000 St

**1.3.3 Absperrventil-Flansche PN 16, DN 80 mm**
Absperrventil-Flansche PN 16, Leistung
wie zuletzt in vollem Wortlaut
beschrieben, jedoch
Nennweite: DN 80 mm

liefern und montieren.
Menge: 1,000 St

**1.3.4 Absperrventil-Flansche PN 16, DN 65 mm**
Absperrventil-Flansche PN 16, Leistung
wie zuletzt in vollem Wortlaut
beschrieben, jedoch
Nennweite: DN 65 mm

liefern und montieren.
Menge: 1,000 St

**1.3.5 Absperrventil-Flansche PN 16, DN 50 mm**
Absperrventil-Flansche PN 16, Leistung
wie zuletzt in vollem Wortlaut
beschrieben, jedoch
Nennweite: DN 50 mm

liefern und montieren.
Menge: 1,000 St

**1.3.6 Absperrventil-Flansche PN 16, DN 40 mm**
Absperrventil-Flansche PN 16, Leistung
wie zuletzt in vollem Wortlaut
beschrieben, jedoch
Nennweite: DN 40 mm

liefern und montieren.
Menge: 1,000 St

**1.3.7 Freistrom-Schrägsitzventil DN50 aus Rotguß**
Freistrom-Schrägsitzventile für Kupfer/Edelstahlrohr
aus Rotguß PN 16, mit beiderseitigen Muffengewinde mit
Entleerung, flach dichtend mit wartungsfreier
Spindelabdichtung und alkalibeständiger
Oberteildichtung, Gehäuse, Oberteil, Kegel aus Rotguß
DIN
1705,
Kegelmutter aus V2A
Spindel Bronze DIN 17 662
Kegeldichtung Teflon
Stopfbuchspackung EPDM

als Zulage liefern und montieren.
Menge: 8,000 St

**1.3.8 Freistrom-Schrägsitzventil DN40 aus Rotguß**
wie vor beschrieben liefern und montieren.
Menge: 8,000 St

**1.3.9 Freistrom-Schrägsitzventil DN32 aus Rotguß**
wie vor beschrieben liefern und montieren.
Menge: 10,000 St

**1.3.10 Freistrom-Schrägsitzventil DN25 aus Rotguß**
wie vor beschrieben liefern und montieren.
Menge: 10,000 St

**1.3.11 Freistrom-Schrägsitzventil DN20 aus Rotguß**
wie vor beschrieben liefern und montieren.
Menge: 10,000 St

**1.3.12 Freistrom-Schrägsitzventil DN15 aus Rotguß**
wie vor beschrieben liefern und montieren.
Menge: 10,000 St

**1.3.13 Kugelhahn PN 10, 1/2"**
Kugelhahn PN 10, Rotguß; DIN-
DVGW-zugelassen; für Gas bis 4 bar.
Wasser -20 bis +150 Grad C
Größe: 1/2"

liefern und montieren
Menge: 2,000 St

**1.3.14 Kugelhahn PN 10, 3/4"**
Kugelhahn PN 10, Rotguß; DIN-
DVGW-zugelassen; für Gas bis 4 bar.
Wasser -20 bis +150 Grad C
Größe: 3/4"
liefern und montieren
Menge: 2,000 St

**1.3.15 Kugelhahn PN 10, 1"**
Kugelhahn PN 10, Rotguß; DIN-
DVGW-zugelassen; für Gas bis 4 bar.
Wasser -20 bis +150 Grad C
Größe: 1"
liefern und montieren.
Menge: 2,000 St

**1.3.16 Kugelhahn PN 10, 11/4"**
Kugelhahn PN 10, Rotguß; DIN-
DVGW-zugelassen; für Gas bis 4 bar.
Wasser -20 bis +150 Grad C
Größe: 11/4"
liefern und montieren.
Menge: 2,000 St

#### Titel 1.4 Demontagearbeiten

*Hinweis*
Die demontierten Bauteile sind zu übernehmen und
ordnungsgemäß zu entsorgen. Über die Entsorgung ist ein
 Nachweis über die Menge, Abfallart und Verbleib zu
führen. Die Ausstellung von Entsorgungsbescheinigungen
und Deponiegebühren sind in die
Einheitspreise einzukalkulieren.

**1.4.1 Demontage Stahlrohr DN 80 mit Dämmung**
Rohrleitung einschl. Befestigungen, Wärmedämmung aus
Mineralwolle mit Hartmantelschale demontieren und
entsorgen.
Menge: 5,000 m

**1.4.2 Demontage Stahlrohr DN 65 mit Dämmung**
Rohrleitung einschl. Befestigungen Wärmedämmung aus
Mineralwolle mit Hartmantelschale demontieren und
entsorgen.
Menge: 5,000 m

**1.4.3 Demontage Stahlrohr DN 50 mit Dämmung**
Rohrleitung einschl. Befestigungen Wärmedämmung aus
Mineralwolle mit Hartmantelschale demontieren und
entsorgen.
Menge: 10,000 m

**1.4.4 Demontage Stahlrohr DN 40 mit Dämmung**
Rohrleitung einschl. Befestigungen, Wärmedämmung aus
Mineralwolle mit Hartmantelschale demontieren und
entsorgen.
Menge: 10,000 m

**1.4.5 Demontage Stahlrohr DN 32 mit Dämmung**
Rohrleitung einschl. Befestigungen, Wärmedämmung aus
Mineralwolle mit Hartmantelschale demontieren und
entsorgen.
Menge: 10,000 m

**1.4.6 Demontage Stahlrohr DN 25 und kleiner mit Dämmung**
Rohrleitung einschl. Befestigungen, Wärmedämmung aus
Mineralwolle mit und ohne Kunststoffmantel demontieren
und entsorgen.
Menge: 10,000 m

**1.4.7 Demontage Stahlrohr DN 65 ohne Dämmung**
Rohrleitung ohne Wärmedämmung, einschl. Befestigungen
demontieren und entsorgen.
Menge: 5,000 m

**1.4.8 Demontage Stahlrohr DN 50 ohne Dämmung**
Rohrleitung ohne Wärmedämmung, einschl. Befestigungen
demontieren und entsorgen.
Menge: 5,000 m

**1.4.9 Demontage Stahlrohr DN 40 ohne Dämmung**
Rohrleitung ohne Wärmedämmung, einschl. Befestigungen
demontieren und entsorgen.
Menge: 10,000 m

**1.4.10 Demontage Stahlrohr DN 32 ohne Dämmung**
Rohrleitung ohne Wärmedämmung, einschl. Befestigungen
demontieren und entsorgen.
Menge: 10,000 m

**1.4.11 Demontage Stahlrohr DN 25 und kleiner ohne Dämmung**
Rohrleitung ohne Wärmedämmung, einschl. Befestigungen
demontieren und entsorgen.
Menge: 10,000 m

**1.4.12 Demontage Flanschenarmatur DN 80**
Armatur in allen Handeslausführungen, einschl.
Schrauben und Dichtungen demontieren und entsorgen.
Menge: 2,000 St

**1.4.13 Demontage Flanschenarmatur DN 65**
wie vor, jedoch DN65 demonteiren und entsorgen.
Menge: 2,000 St

**1.4.14 Demontage Flanschenarmatur DN 50**
wie vor, jedoch DN50 demontieren und entsorgen.
Menge: 2,000 St

**1.4.15 Demontage Flanschenarmatur DN 40**
wie vor, jedoch DN40 demontieren und entsorgen.
Menge: 2,000 St

**1.4.16 Demontage Flanschenarmatur DN 32**
wie vor, jedoch DN32 demontieren und entsorgen.
Menge: 2,000 St

**1.4.17 Demontage Flanschenarmatur DN 25**
wie vor, jedoch DN25 demontieren und entsorgen.
Menge: 2,000 St

**1.4.18 Demontage Gewindearmatur DN 50**
Armatur in allen Handeslausführungen demontieren und
entsorgen.
Menge: 2,000 St

**1.4.19 Demontage Gewindearmatur DN 40**
wie in Position 01.04.18 beschrieben, jedoch in DN40
demontieren und entsorgen.
Menge: 2,000 St

**1.4.20 Demontage Gewindearmatur DN 32**
wie in Position 01.04.18 beschrieben, jedoch in  DN 32
demontieren und entsorgen.
Menge: 2,000 St

**1.4.21 Demontage Gewindearmatur DN 25**
wie in Position 01.04.18 beschrieben, jedoch in DN 25
demontieren und entsorgen.
Menge: 2,000 St

**1.4.22 Demontage Gewindearmatur DN 20**
wie in Position 01.04.18 beschrieben, jedoch in DN 20
demontieren und entsorgen.
Menge: 2,000 St

**1.4.23 Demontage Gewindearmatur DN 15**
wie in Position 01.04.18 beschrieben, jedoch in DN 15
demontieren und entsorgen.
Menge: 2,000 St

**1.4.24 Demontage Gußrohr DN 125**
Rohrleitung einschl. Befestigungen, demontieren und
entsorgen.
Menge: 5,000 m

**1.4.25 Demontage Gußrohr DN 100**
Rohrleitung einschl. Befestigungen, demontieren und
entsorgen.
Menge: 12,000 m

**1.4.26 Demontage Gußrohr DN 70 und kleiner**
Rohrleitung einschl. Befestigungen, demontieren und
entsorgen.
Menge: 12,000 m

**1.4.27 Demontage Stand-WC-Anlage**
Vorhandene Stand-WC-Anlage einschließlich Zubehör
fachgerecht demontieren und entsorgen.
Menge: 5,000 St

**1.4.28 Demontage Wand-WC-Anlage**
Vorhandene Wand-WC-Anlage einschließlich Zubehör
fachgerecht demontieren und entsorgen.
Menge: 2,000 St

**1.4.29 Demontage Waschbecken-Anlage**
Vorhandene Waschbeckenanlage einschließlich Zubehör,
wie Spiegel, Ablage, Armaturen etc. fachgerecht
demontieren und entsorgen.
Menge: 5,000 St

**1.4.30 Demontage Urinal-Anlage**
Vorhandene Urinal-Anlage einschließlich Zubehör
fachgerecht demontieren und entsorgen.
Menge: 4,000 St

**1.4.31 Demontage Ausgußbecken-Anlage**
Vorhandene Ausgußbeckenanlage einschließlich Zubehör,
wie Armaturen etc. fachgerecht demontieren und
entsorgen.
Menge: 2,000 St

**1.4.32 Demontage Beschläge**
Vorhandene Beschläge, wie Papierhalter, Griffe,
Toilettebürsten etc. fachgerecht demontieren und
entsorgen.
Demontage pro Stück
Menge: 5,000 St

**1.4.33 Demontage AP-Druckspüler mit Spülrohr**
Vorhandene AP-Druckspüler einschl. Spülrohr fachgerecht
 demontieren und entsorgen.
Menge: 5,000 St

*Hinweis*
Die demontierten Bauteile sind zu übernehmen und
ordnungsgemäß zu entsorgen. Über die Entsorgung ist ein
 Nachweis über die Menge, Abfallart und Verbleib zu
führen. Die Ausstellung von Entsorgungsbescheinigungen
und Deponiegebühren sind in die
Einheitspreise einzukalkulieren. Hier sind die
geltenden Bestimmungen gemäß TRGS  519 bezüglich der
formellen Meldungen u. Fristen beim Gewerbeaufsichtsamt
 (SGD Nord) dringend zu berücksichtigen und
einzuhalten. Die zu demonteirenden Bauteile sind
keinesfalls zerspanend zu bearbeiten. Atemschutzmasken
und Körperschutzmaßnahmen sind entsprechend den
Vorgaben zu verwenden. Errichten von Schleusen und
Absaugevorrichtungen sind zwingend bei Bedarf mit der
Gewerbeaufsicht abzustimmen. Eine
Asbest-Kontamination der Umgebungsluft im Bereich der
Reparaturarbeiten ist zwingend zu verhindern.

**1.4.34 Demontage Abwasserleitungen aus Faserzement DN 150**
Rohrleitung einschl. Befestigungen, Form-und
Verbindungsstücke demontieren, fachgerecht verpacken
(BIG PACK) und bestimmungsgemäß auf Deponie entsorgen.
Menge: 5,000 m

**1.4.35 Demontage Abwasserleitungen aus Faserzement DN 125**
Rohrleitung einschl. Befestigungen, Form-und
Verbindungsstücke demontieren, fachgerecht verpacken
(BIG PACK) und bestimmungsgemäß auf Deponie entsorgen.
Menge: 5,000 m

**1.4.36 Demontage Abwasserleitungen aus Faserzement DN 100**
Rohrleitung einschl. Befestigungen, Form-und
Verbindungsstücke demontieren, fachgerecht verpacken
(BIG PACK) und bestimmungsgemäß auf Deponie entsorgen.
Menge: 5,000 m

**1.4.37 Demontage Abwasserleitungen aus Faserzement DN 70**
Rohrleitung einschl. Befestigungen, Form-und
Verbindungsstücke demontieren, fachgerecht verpacken
(BIG PACK) und bestimmungsgemäß auf Deponie entsorgen.
Menge: 5,000 m

**1.4.38 Demontage Abwasserleitungen aus Faserzement DN 50**
Rohrleitung einschl. Befestigungen, Form-und
Verbindungsstücke demontieren, fachgerecht verpacken
(BIG PACK) und bestimmungsgemäß auf Deponie entsorgen.
Menge: 5,000 m

#### Titel 1.5 Einrichtungsgegenstände mit Zubehör

**1.5.1 WC-Anlagen an Installationswand**
Klosettanlagen bestehend aus:
1 Tiefspülklosett aus weißem Sanitärporzellan
wand-hängend,
 Fabrikat: Vigour Clivia V2 spülrandlos oder
gleichartig

gewählt:
'............................'

 1 WC-Anschlußstutzen, DN 100, 200 mm lang, mit
Spezialmuffe und Gummidichtung, aus PE-Rohr, sowie
Anschlußstutzen mit Verbinder für Spülrohr und
Abdeckzubehör
Befestigungsschrauben für Sanitärkörper M 12,
Nylon-Bandhülsen, U-Scheiben, Stahlmuttern und
Plastik-Chrom-Kappen
1 Unter-Putz-Spülkasten Fabrikat Geberit, Einbau in
Installationswand, schallgedämmt, mit Spülrohr- und
Abflußanschluß, und WC-Anschlußbogen od. glw.,
gewählt:
'............................'

1 Drückerplatte aus Chromstahl, mit Spezialschrauben
und sonstigem Zubehör Bedienung von vorne.
 WC-Anlage liefern und montieren
Menge: 5,000 St

**1.5.2 WC-Sitze ohne Deckel**
Klosettsitz ohne Deckel, Farbe: Varicor hellgrau, aus
massivem polymerisiertem Holz mit Rückbrett
Fabrikat: Olfa, Typ: Universal od. glw.
gewählt:
'............................'
liefern und montieren.
Menge: 1,000 St

**1.5.3 WC-Sitze**
Klosettsitz mit Deckel, Farbe: weiss aus schlagfesten
Kunststoff mit Metallscharnieren
Fabrikat: Vigour universal oder gleichwertiger Art.
gewählt:
'............................'
liefern und montieren.
Menge: 3,000 St

**1.5.4 WC-Papierhalter**
Papierrollenhalter, zweifach diebstahlgesichert, mit
Sicherheitsverschluß und verdeckter Befestigung
liefern und montieren.
Fabrikat: Keuco
Typ: Universal, Kollektion Trapez od. glw.
gewählt:
'............................'
Menge: 3,000 St

**1.5.5 Trockenurinalanlagen**
Trockenurinal bestehend aus glasfaserverstärktem
Kunststoff mit Kunststoffoberfläche,
Geruchverschlußeinsatz aus PE, Abflußstutzen DN 50,
innenliegend, verdeckte Befestigung, Benutzung ohne
Wasserspülung, Oberfläche läßt Urin rückstandslos
ablaufen.
Geruchverschluß mit Spezialsperrflüssigkeitsfüllung.
Beckengröße ca.: Höhe 680 mm, Breite 320 mm, Tiefe 340
mm. Farbe grau mit weiß
Fabrikat:
gewählt:
'............................'
Urinalanlage liefern und montieren.
Menge: 2,000 St

**1.5.6 Geruchverschlußeinsätze für Trockenurinal**
zur Ersatzteilvorhaltung liefern.
Menge: 2,000 St

**1.5.7 Handwaschbeckenanlagen 600 mm**
Handwaschbecken aus weißem Sanitärporzellan, Größe 600
x 480 mm, Grundform rechteckig, Ecken gerundet für
Einlochbatterie
Fabrikat: Vigour
Typ:  Waschtisch Clivia V2 60x48cm od. glw.
gewählt:
'............................'
1 Satz Befestigungsgarnitur
1 Eckregulierungsventil 1/2 / 3/8" mit geschlossener
Kappe und Kupferrohr, messingverchromt, mit
Schubrosette
1 Standventil 1/2" als mechanisches Selbstschlußventil
DN 15, verchromt, rückstoßsicher, einstellbare Laufzeit
 8 - 16s, einstellbare Druchflußmenge, mit
selbstreinigendem Mechanismus,
Fabrikat: rada
Typ: Presto 2000 od. glw.
gewählt:
'............................'
1 Röhrengeruchsverschluß 1 1/4" und Siebventil
Vorstehende Handwaschbeckenanlage komplett liefern und
montieren.
Menge: 2,000 St

**1.5.8 Handwaschbeckenanlagen 600 mm**
Handwaschbecken aus weißem Sanitärporzellan, Größe 600
x 480 mm, Grundform rechteckig, Ecken gerundet für
Einlochbatterie
Fabrikat: Vigour
Typ:  Waschtisch Clivia V2 60x48cm od. glw.
gewählt:
'............................'
1 Satz Befestigungsgarnitur
1 Eckregulierungsventil 1/2 / 3/8" mit geschlossener
Kappe und Kupferrohr, messingverchromt, mit
Schubrosette
1 Standventil 1/2"  mit verchr. Anschlußröhrchen 10mm
Fabrikat/Typ:
'............................'
1 Röhrengeruchsverschluß 1 1/4" und Siebventil
Vorstehende Handwaschbeckenanlage komplett liefern und
montieren.
Menge: 2,000 St

**1.5.9 Armatur mit Näherungselektronik und Zwangsspülfunktion**
Elektronische Waschtischarmatur für den Anschluss an
kaltes Wasser,
Standmontage. Automatische Benutzererfassung durch
aktiven Infrarotsensor mit interner
Temperaturbegrenzung, automatischer Abschaltung nach 30
 s Laufzeit, Sicherheitsabschaltung bei Ausfall der
Stromversorung, Stromversorgung wahlweise über
Netzbetreib
230 V AC / 7 V DC oder 6 V Lithiumbatterie.
Hygienespülfunktion nach 72 h nach der letzten
Benutzung für die Dauer von 30 s.
Durchflussmenge 6 l/min bei 3 bar, komplett mit
Rückschlagventilen, Filtern, Absperrventilen und
flexiblen Metallschläuchen mit PEX-Innenschläuchen,
inkl. Eckventil mit Schmutzfang zu jeder Armatur,

Fabrikat:  RADA
Typ:  VOLTA
oder gleichwertig

gewählt:

Fabrikat:
'......................................................
......' (unbedingt angeben)

Typ:
'......................................................
.............' (unbedingt angeben)
als Zulage zur Montage an vorbeschriebenem
Sanitärobjekt liefern und einschl. systemspezifischem
Zubehör, Befestigungs- und Verbindungsmaterial
montieren.
Menge: 2,000 St

**1.5.10 Kristallspiegel 600 x 500 mm**
Kristallspiegel mit C-Schliff einschl. Spiegelklammern
und Befestigungsmaterial Spiegel als Sicherheitsspiegel
 mit Schutzschicht auf Spiegelrückseite, mit
Prüfzeugnis liefern und montieren.
Menge: 5,000 St

**1.5.11 Elektronischer Durchlauferhitzer 24KW**
Elektronisch geregelter Durchlauferhitzer für die
Versorgung mehrerer Entnahmenstellen für Einhandmischer
 geeignet,Blankdraht-Heizsystem, automatische Schaltung
 der elektrischen Leistung in Abhängigkeit der
Durchflußmenge, der Zulauftemperatur und der
eingestellten Wunschtemperatur einschließlich
Anschlussverschraubungen und Kugelabsperrventil,
Schutzart IP25 (Strahlwassergeschützt).
Geräteabmessungen: Höhe 470mm, Breite 225mm, Tiefe
110mm
Geräteabdeckung in Kunststoff (weiß)
Leistung: 24KW, 400 Volt
Fabrikat:
'..........................................'
Typ:
'.................................................'
Vorbeschriebener Durchlauferhitzer liefern und
montieren.
Menge: 2,000 St

**1.5.12 Elektronischer Händetrockner**
Händetrockner mit Infrarot-Näherungselektronik für
berührungslose,bedarfsgenaue Ein- und Ausschaltung,
geräuscharm, Aluminium-Druckgußgehäuse, weiß, Leistung
1,8 kW, Anschlußspannung 230 V,
Fabrikat Stiebel, Typ HTE 5 od. glw.

gewählt: Fabrikat:
'..........................................'
Typ:
'.................................................'

liefern und montieren.
Menge: 1,000 St

**1.5.13 Elektro-TWE, 10 l, 2 kW, Über-Tisch-Ausführung**
Elektrowarmwasserbereiter, Übertischspeicher,
Innenbehälter Kupfer, verzinnt, Druckspeicher, mit
lageunabhängigem frostsicherem Temperaturwähler,
einstellbar, von 35 °C bis 85 °C, auswechselbarer
Heizflansch und Wärmeisolation, Signallampe,
Kunststoffkappe. Anschlußkabel ca. 500 mm mit
Schuko-Stecker 230 V, einschl. Befestigungen
Fabrikat: Stiebel, Vaillant od. glw.
gewählt:
'............................'
mit Niederdruck-Wandarmatur
als Zulage liefern und montieren.
Menge: 1,000 St

**1.5.14 Ausgußbeckenanlage**
Ausgußbeckenanlagen bestehend aus:
1 Ausgußbecken aus weißem Sanitärporzellan mit
Randschoner aus PVC und verchromtem Klapprost
Fabrikat: Villeroy & Boch
Typ:  Tina 6912 od. glw.
gewählt:
'............................'
1 Satz Befestigungsgarnitur
1 Ablaufsifon aus weißem Kunststoff mit Anschlußgewinde
 und Gummidichtung, Abgangsrohr DN 50, sowie
Universalsiebventil
 Vorstehende Ausgußanlage komplett liefern und
montieren.
Menge: 1,000 St

**1.5.15 Ausguß-Montageelement**
GIS-Montageelement für Ablaufanschluß, Wasseranschluß,
Befestigungssatz als Zulage liefern und montieren.
Menge: 1,000 St

**1.5.16 WT-Montageelement**
GIS-Montageelement für Ablaufanschluß, Wasseranschluß,
Befestigungssatz als Zulage liefern und montieren.
Menge: 1,000 St

**1.5.17 Holzelementplatte**
GIS-Montageelement für Griff- und Haltesysteme, aus
schichtverleimtem, wasserfestem Holz, 57 x 30 x 3 cm,
Befestigungssatz als Zulage liefern und montieren.
Menge: 3,000 St

**1.5.18 Installationsvorwand, Vorwand, B 2,00m H 2,60m /T 15-20cm**
Installationswand als Vorwand, zur Montage vor einer
Rohwand, zur Erstellung einer tragfähigen
Installationswand aus nicht vormontierten
Einzelbauteilen einschl. verfliesungsfähiger Oberfläche
bestehend aus:
verz. Profilen 32 x 32 mm, Profilverbindern,
Verbindungsstücken, Montagewinkeln, Verbindungslaschen,
 Befestigungsmaterial und sonstigem Zubehör
Fabrikat: Geberit
Typ: GIS od. glw.
gewählt:
'............................'
Beplankung mit imprägnierten Paneelen, 130 x 60 x 1,8
cm, Baustoffklasse A2 nach DIN 4102, Verarbeitung nach
den Richtlinien für den Trockenausbau, einschl.
Befestigungsmaterial, Spachtelmasse und sonstigem
Zubehör liefern und montieren. Die Flächen
werden
gefließt.
Baulich bedingte Abweichungen von den vorstehend
angegebenen Abmessungen werden durch lineare Anpassung
der Einheizspreise (Wandbreite und Wandhöhe)
ausgeglichen
Installationswand komplett liefern und fachgerecht
montieren.
Menge: 1,000 St

**1.5.19 Installationsvorwand, Vorwand, B 1,20m H 1,10m /T 15-20cm**
Installationswand als Vorwand, zur Montage vor einer
Rohwand, zur Erstellung einer tragfähigen
Installationswand aus nicht vormontierten
Einzelbauteilen einschl. verfliesungsfähiger Oberfläche
bestehend aus:
verz. Profilen 32 x 32 mm, Profilverbindern,
Verbindungsstücken, Montagewinkeln, Verbindungslaschen,
 Befestigungsmaterial und sonstigem Zubehör
Fabrikat: Geberit
Typ: GIS od. glw.
gewählt:
'............................'
Beplankung mit imprägnierten Paneelen, 130 x 60 x 1,8
cm, Baustoffklasse A2 nach DIN 4102, Verarbeitung nach
den Richtlinien für den Trockenausbau, einschl.
Befestigungsmaterial, Spachtelmasse und sonstigem
Zubehör liefern und montieren. Die Flächen
werden
gefließt.
Baulich bedingte Abweichungen von den vorstehend
angegebenen Abmessungen werden durch lineare Anpassung
der Einheizspreise (Wandbreite und Wandhöhe)
ausgeglichen
Installationswand komplett liefern und fachgerecht
montieren.
Menge: 5,000 St

**1.5.20 Installationswand, freistehend, B 2,40m H 2,60m /T 15-25cm**
Installationswand als Montagewand freistehend, zur
Montage einseitig befestigt an einer Rohwand,Boden -und
 Deckenbefestigung inkl., zur Erstellung einer
tragfähigen Installationswand aus nicht vormontierten
Einzelbauteilen einschl. verfliesungsfähiger
Oberfläche
bestehend aus:
verz. Profilen 32 x 32 mm, Profilverbindern,
Verbindungsstücken, Montagewinkeln, Verbindungslaschen,
 Befestigungsmaterial und sonstigem Zubehör
Fabrikat: Geberit
Typ: GIS od. glw.
gewählt:
'............................'
Beplankung mit imprägnierten Paneelen, 130 x 60 x 1,8
cm, Baustoffklasse A2 nach DIN 4102, Verarbeitung nach
den Richtlinien für den Trockenausbau, einschl.
Befestigungsmaterial, Spachtelmasse und sonstigem
Zubehör liefern und montieren. Die Flächen
werden
gefließt.
Baulich bedingte Abweichungen von den vorstehend
angegebenen Abmessungen werden durch lineare Anpassung
der Einheizspreise (Wandbreite und Wandhöhe)
ausgeglichen
Installationswand komplett liefern und fachgerecht
montieren.
Menge: 1,000 St

**1.5.21 Wärmedämmung in Installationswand**
Installationswände vor Außenwänden zusätzlich mit
Mineralwolle, Klemmfilz, 16 cm, Lambda=0,04 W/m²K, KI
40 ausfachen. Liefern und montieren.
Menge: 6,000 m2

**1.5.22 GIS Armaturenanschluss doppelt**
GIS Armaturenanschluss liefern, montieren und
Anschließen.
Menge: 2,000 St

**1.5.23 GIS Armaturenanschluss einfach**
GIS Armaturenanschluss liefern, montieren und
Anschließen.
Menge: 2,000 St

**1.5.24 Tiefspül-WC,steh.,f.6l, weiß**
Tiefspülklosett für 6 l Spülmenge, weiß, rückwärtiger
Abgang waagrecht, mit Dichtungsmanschette und
WC-Befestigung  liefern und montieren.
Fabrikat/Typ:
'............................'
Menge: 2,000 St

**1.5.25 Verchr. Röhrensifon,höhenverstellbar 50 mm,DN 32**
Röhrensifon, 50 mm höhenverstellbar, verchromt, für
Waschtische einschließlich Köronippel liefern und
montieren.
Nennweite: DN 32 mm
Menge: 5,000 St

**1.5.26 Verchr. Universalventil DN32**
Verchr. Universalventil DN32 liefern und montieren.
Menge: 5,000 St

**1.5.27 Eckventil, mit Rosette, DN 10 mm**
Eckventil mit Schubrosette und Längenausgleich,
verchromt liefern und montieren.
Nennweite: DN 10 mm
Menge: 5,000 St

**1.5.28 Waschtischbefefesigung**
Waschtischbefestigung liefern und montieren.
Menge: 5,000 St

**1.5.29 Standventil,kalt, DN15**
Standventil mit Metalll-Griff, Perlsprudler
einschließlich verchromten Anschlußröhrchen 10mm
liefern und montieren.
Ausladung: 105 mm
Nennweite: DN 15 mm(1/2")
Menge: 5,000 St

**1.5.30 Verchr. Zapfventil DN 15 mit RV+Bel.**
Verchr. Zapfventil DN 15 mit Rückflussverhinderer und
Rohrbelüfter als Sicherungskombination verchromt
liefern und montieren.
Menge: 5,000 St

**1.5.31 Verchr. Zapfventil DN 15 mit RV+Bel. Steckschlüsseloberteil**
Verchr. Zapfventil DN 15 mit Rückflussverhinderer und
Rohrbelüfter als Sicherungskombination mit
Steckschlüsseloberteil verchromt liefern und montieren.
Menge: 2,000 St

**1.5.32 Verchr. AP-Druckspüler DN20**
Verchromter AP-Druckspüler mit Rosette und
Spülrohrverschraubung liefern und montieren.
Menge: 5,000 St

**1.5.33 Verchr. Spülrohr 28mm mit Spülrohrverbinder**
Verchromtes Spülrohr 28mm in gerader oder gekröpfter
Ausführung mit passenden Spülrohrverbinder (schwarz)
komplett liefern und montieren.
Menge: 5,000 St

**1.5.34 Deckeneinbaugehäuse für Einraumlüftung**
Deckeneinbaugehäuse für Einraumlüftung mit Brandschutz
K90, justierbare Montagehalterung, luftdichte
Metallrückschlagklappe, Steckverbindung für
elektrischen Anschluß und Putzdeckel,
Anschlußdurchmesser Luftaustritt DN75 / 80mm für
waagerechten
Deckeneinbau liefern und montieren.
Fabrikat: Helios
Typ: ELS-GDB oder gleichwertig
gewählt:
'............................'
Menge: 1,000 St

**1.5.35 Ventilatoreinsatz mit eingebauten Nachlaufschalter**
Ventilatoreinsatz mit 2 Leistungsstufen (60/30 m3/h)
für Bedarfs- und Grundlüftung mit eingebauten
Nachlaufschalter. Betriebsbereite Lieferung mit
Innenfassade (alpinweiß), Schalldämmplatte,
integrierter Steckverbindung für elektrischen Anschluß,
schutzisoliert,Klasse II Schutzart IP55. Für
Installation von Nassräumen. Wartungsfreier,
kugelgelagerter Energiesparmotor 230V, 50Hz; 16/8W,
geräuschdämpfend mit Filterreinigungsanzeige. Geräusch
Schallleistung 40/33 dB(A), Schalldruck 36/29 dB(A)
Fabrikat: Helios
Typ: ELS-VEZ 60/30 oder gleichwertig
gewählt:
'............................'
Menge: 1,000 St

**1.5.36 Elektronischer Intervallschalter**
Elektronischer Intervallschalter mit einstellbaren
Intervall- und Nachlaufzeiten.
Intervall einstellbar 0,4,8,12,24 Stunden, Nachlaufzeit
 bei manueller Betätigung 0-21Min. Anlaufverzögerung
abschaltbar 45 Sek, Spannung 230 V, 50Hz zum Einbau in
eine
UP-Dose hinter dem Lichtschalter nur liefern.
Fabrikat: Helios
Typ: ZNI oder gleichwertig

gewählt:
'............................'
Menge: 1,000 St

**1.5.37 Lüftungsgitter feststehend G100**
Lüftungsgitter feststehend zu Anschluß an runde
Lüftungsöffnungen aus hochwertigen, bruchfesten
Kunststoff (alpinweiß) liefern und montieren.
Fabrikat: Helios
Typ: G100 oder gleichwertig

gewählt:
'............................'
Menge: 1,000 St

#### Titel 1.6 Tagelohnarbeiten Stundenverrechnungssätze

*Hinweis*
Für Nebenarbeiten wie Entlleeren, Füllen und
Inbetriebnahme der Sanitäranlage,Stemmarbeiten, sowie
unvorhergesehene Arbeiten, soweit zusätzlich benötigt
und von der Bauleitung angeordnet gelten nachfolgende
Tagelohnsätze.

In den Tagelohnsätzen sind alle Nebenkosten,
Fahrtkosten etc., sowie tarifliche Kosten
einzukalkulieren.

Stundennachweise sind am Tag der Ausführung der
Bauleitung oder deren Bevollmächtigten zur Unterschrift
 vorzulegen. Sollte dies nicht möglich sein, sind die
Stundennachweise der Bauleitung unverzüglich per E-Mail
 vorab zur Kenntnis zu geben. Verspätet
vorgelegte Stundenlohnnachweise werden nicht anerkannt.

**1.6.1 Zuschläge für Arbeiten außerhalb der regulären Arbeitszeit**
Für den Einsatzfall von 17:00 Uhr - 6:00 Uhr
wird eine Zulage, in Höhe von

'............................' %
als Zuschlag auf die, bei dem Einsatzfall angefallene
Materialien sowie erforderlichen Stunden auf die  im LV
 angebotenen Einheitspreise am Ende der Rechnung
erhoben.

Für den Einsatzfall  an Sonn- und Feiertagen  von 6:00
Uhr - 17:00 Uhr
wird eine Zulage, in Höhe von

'............................' %
als Zuschlag auf die, bei dem Einsatzfall angefallene
Materialien sowie erforderlichen Stunden auf die  im LV
 angebotenen Einheitspreise am Ende der Rechnung
erhoben

Für den Einsatzfall  an Sonn- und Feiertagen  von 17:00
 Uhr - 6:00 Uhr
wird eine Zulage, in Höhe von

'............................' %
als Zuschlag auf die, bei dem Einsatzfall angefallene
Materialien sowie erforderlichen Stunden auf die  im LV
 angebotenen Einheitspreise am Ende der Rechnung
erhoben
Menge: 0,000

**1.6.2 Zuschläge Materiallieferung**
Für unvorhergesehene Materiallieferungen, soweit
zusätzlich benötigt und von der Bauleitung angeordnet,
werden

'............................' %
Zuschlag auf die nachzuweisenden Einkaufspreise
gefordert.
In diesen Zuschlägen sind alle Nebenkosten wie Fracht,
Versicherung usw. einzukalkulieren.
Menge: 0,000

**1.6.3 Monteurstunden**
Menge: 500,000 h

**1.6.4 Helferstunden**
Menge: 100,000 h

**1.6.5 Bohrhammerstunden ohne Bedienung**
Für die dazugehörigen Bedienstunden werden
ausschließlich Helferstunden anerkannt.
Menge: 40,000 h

**1.6.6 Druckprobe mit gasförmigem Medium**
Aus hygienischen Gründen ist die Leitungsanlage der
Trinkwasserinstallation erst unmittelbar zum Beginn der
 Nutzung mit Trinkwasser in Betrieb zu nehmen.
Nach Fertigstellung der Rohinstallation ist die
Trinkwasserinstallation mittels Druckprobe mit inertem
Gas oder ölfreier Luft auf Dichtheit zu prüfen.
Gestellung von Druckprüfgerät, Inertgas einschl.
Protokollierung.
Menge: 10,000 St

**1.6.7 Leitungspülung mit Luft-Wassergemisch**
Spülung der Trinkwasserinstallation vor Inbetriebnahme
mit einem Luft-Wasser-Gemisch.
Gestellung, Montage, Vorhaltung und Abtransport der
Spüleinrichtung.
Gestellung von Spülkompressor, einschl.
Protokollierung.
Menge: 5,000 St
